# Feuerwehr Möglingen
Angebotsaufforderung (GAEB 90, DA83)
Währung: EUR
Auftraggeber: Gemeinde Möglingen

## Stahlbauarbeiten DIN 18335
Datum: 09.07.26

*Hinweis*

*Hinweis*
AV - Allgemeine Vorbemerkungen

1. BAUSTELLE (siehe Lageplan)
Die Gemeinde Möglingen plant außerhalb der Ortslage
einen Neubau für ein Feuerwehrhaus. Das Baugrundstück
liegt südlich von Möglingen an der Landesstraße 1110.
Nördlich des Grundstücks befindet sich ein kleineres
Scheunengebäude, die Grundstücksbegrenzung erfolgt über
einen kleinen Feldweg. Westlich des Grundstücks grenzen
Grünflächen bzw. landwirtschaftlich genutzte Flächen
mit einem Feldweg an das Grundstück.

2. BAUKÖRPER + BAUWEISE
Das zweigeschossige Gebäude mit Fahrzeughalle hat einen
kompakten Grundriss und Außenabmessungen von ca. 50 x
25m. Im Erdgeschoss befinden sich alle Nutzflächen, die
im direkten Zusammenhang mit dem Einsatz stehen.
Werkstätten und Lager sind unmittelbar an die
Fahrzeughalle angebunden und können zusätzlich direkt
vom Außenbereich angedient werden. Der Abholraum liegt
als Schleuse zw. Außenbereich und dem Lager und
ermöglicht eine unabhängige Andienung.

Die Übungsfläche am Übungsturm liegt ungestört vom
Alarmverkehr. Sie wird ergänzt durch das angrenzende
Palettenlager, den Waschplatz und die freistehende
Entsorgungsstation. Der Übungsturm ist in das Gebäude
integriert, um dort auch die Funktion des 2.
Fluchtweges zu erfüllen. Außerdem sorgt er für eine
zusätzliche, separate Erschließung des Jugendbereichs
im Obergeschoss.

Ein repräsentativer Eingang führt in das Foyer. Hier
liegen Bereitschaftsraum und Funkraum und die vertikale
Erschließung des Gebäudes. Eine Deckenöffnung stellt
großzügige Sichtbezüge zum Obergeschoss her und sorgt
zusammen mit zwei Oberlichtkuppeln im Dach für
Belichtung und eine gute Orientierung.

Im Obergeschoss ist der Jugend- und Schulungsbereich,
Technikräume und der Bürobereich verortet. Diese Räume
stehen nicht im direkten Zusammenhang mit dem Einsatz.
Sie werden über einen Personenaufzug barrierefrei
angebunden und über ein notwendiges Treppenhaus neben
dem Haupteingang erschlossen, welches auch als erster
Rettungsweg dient.
Der teilbare Schulungsraum ist -ebenso wie das Foyer
des Obergeschosses- an eine Dachterrasse angebunden.
Kurze Wege zwischen Küche, Lager und Schulungsraum
sowie die gut nutzbare Vorfläche bieten den Rahmen für
kleinere Veranstaltungen. Die Verwaltungsräume sitzen
in dem auskragenden Gebäudeteil und verfügen über einen
sehr guten Überblick über den Eingangsbereich und z.T.
über den Alarmhof.
Die Gründung des Gebäudes wird mit Stahlbeton- Streifen
-
und Einzelfundamenten hergestellt. Gegen Erdreich
erhält das Gebäude eine Stahlbeton-Bodenplatte. Die
Fahrzeughalle wird von einer ca. 3m hohen
Sichtbetonwand eingefasst, um den unvermeidlichen
mechanischen und chemischen Belastungen standhalten zu
können. Die übrige Feuerwache wird mit einem
wirtschaftlichen Konstruktionsraster in
Holzrahmenbauweise bzw. mit Holmassivwänden erstellt.
Während im Erdgeschoss eine mittige Stützenreihe zur
Ableitung der Verkehrslasten der Brettstapeldecke über
EG angeordnet ist, wird das Obergeschoss mit
Holzbindern stützenfrei überspannt, sodass der
Schulungsraum frei möbliert werden kann. Die extensiv
begrünten Flachdächer werden ebenfalls in
Brettsperrholzkonstruktion erstellt.

Die kräftig strukturierte Holzlamellenfassade
überspielt untergeordnete Öffnungen und vermittelt
einen homogenen Eindruck der Gebäudehülle. Damit wird
die prägnante Wirkung der kompakten Gebäudeform
verstärkt. Im Erdgeschoss enger und im Obergeschoss
etwas gröber gerastert strukturieren die Lamellen die
Gebäudehülle und stellen einen angenehmen, menschlichen
Maßstab her.

Im Blick von der Straße nimmt die Fahrzeughalle, die
sich mit verglasten Falttoren zum Alarmhof öffnet -
ihrer Bedeutung entsprechend- eine zentrale Stellung
ein. Sie wird flankiert vom Feuerwehrübungsturm im
Süden und dem deutlich ausformulierten Eingang im
Norden.

AUSSENANLAGEN
Auf eine Länge von ca. 100m fällt das Grundstück um ca.
2,5m = ca. 2,5 % nach Süden ab. Das neue Gebäude wird
durch eine kleine Zufahrtsrampe und die
Schleppstufenanlage zum Haupteingang behutsam in das
Gelände eingebettet. Im Norden ist die Zufahrt und
Ausfahrt für die 40 Alarmstellplätze und die 14
Besucherstellplätze, davon 2 Behindertenstellplätze. 20
Stellplätze sind mit einer Solaranlage überdacht. Die
Ein- und Ausfahrt des Alarmhofs befindet sich im Süden.
Sie ist Einsatzfahrzeugen vorbehalten. Während der
Bauzeit soll die nördliche Anbindung als Einfahrt und
die zukünftige Alarmausfahrt im Süden als
Baustellenausfahrt genutzt werden.

Alle Parkplätze sowie die Zufahrtsstraße von Norden
nach Süden bis zum Übungshof sind mit
wasserdurchlässigen Sickerfugen vorgesehen.
Wasserundurchlässiges Pflaster im Übungshof und
Sickerfugenpflaster in den weiteren Belagsflächen
runden die Belagsflächen ab. Das Oberflächenwasser wird
bis auf den Bereich der Übungsfläche einer
Versickerungsmulde in der südlichen Grünfläche
zugeführt. Das Oberflächenwasser aus dem Bereich der
Übungsfläche wird über eine Entwässerungsrinne und
einem Fettabscheider der Übungswasserzisterne
zugeleitet.

Die landschaftliche Bepflanzung ist mit heimischen
Bäumen und Sträuchern sowie Wiesenflächen vorgesehen.
Eine Einfriedung mit einem 1,60m hohen Stahlmattenzaun
und elektrischen Schiebetoren sichern das Areal. Im
nördlichen Bereich nahe des Schiebetores wird ein nicht
überdachter Standort für den Hausmüll mit einer Hecke
umpflanzt.

TECHNIK
Die Frischwasserversorgung erfolgt über eine neue
Wasserleitung auf der Westseite (Fahrgasse) des
Grundstücks. Die Wasserleitung versorgt hier die
Übungshydranten westlich neben der Entsorgungsstation
und tritt dann von Süden her in das Gebäude beim
Palettenlager ein. Mit einer vertikalen Steigtrasse
tritt die Kaltwasserleitung in die Technikzentrale
01.21 ein, um von dort über eine Druckerhöhungsanlage
verteilt zu werden. Übungswasser wird über eine 50m³-
Zisterne zur Verfügung gestellt, die möglichst mit
Niederschlagswasser gespeist werden soll. Bei Bedarf
kann über einen Übungshydranten Frischwasser ergänzt
werden.

Die Wärmeerzeugung wird mittels Luft-Wasser-Wärmepumpen
hergestellt. Die Wärmeverteilung erfolgt in der
Fahrzeughalle und Palettenlager über Lufterhitzer, die
restlichen Räume erhalten eine Fußbodenheizung.  Die
Wasserversorgung erfolgt zentral für die Duschen in den
Umkleiden, für die restlichen Warmwasserzapfstellen
sind kleine Durchlauferhitzer vorgesehen.

Die mechanische Be- und Entlüftung erfolgt teils
zentral über ein Lüftungsgerät in der Technikzentrale
im OG und teils dezentral mit kleineren Geräten in den
jeweiligen Räumen.

Die elektrische Versorgung wird über eine
Kompakttrafostation, welche in der nord-westlichen
Grundstücksecke verortet ist, gewährleistet. Zur
Notstromversorgung des Gebäudes ist eine Einspeisedose
für eine mobile Netzersatzanlage vorgesehen.

Auf dem begrünten Flachdach des Feuerwehrgerätehauses
ist eine PV-Anlage mit einer Leistung von ca. 110 kWp
geplant. Die PV-Module werden auf eine
Unterkonstruktion aufgeständert und vom Gewerk
Dachabdichtung montiert. Zusätzlich wird auf den
Parkplatzüberdachungen eine PV-Leistung von ca. 77 kWp
vorgesehen. Für die Speicherung der PV-Energie und die
Notstromversorgung des Gebäudes ist ein
Batteriespeicher mit einer Batteriekapazität von ca. 80
kWh geplant. Dieser erhält separate Wechselrichter und
wird somit wechselstromseitig angebunden.

Das Gebäude wird mit einer flächendeckenden
Brandmeldeanlage ausgestattet.

3. VORGESEHENE ARBEITEN usw.
Im Rahmen der ausgeschriebenen Leistungen sind
auszuführen: Stahlbauarbeiten,  für den Übungsturm des
neuen Feuerwehrgebäudes, welches vorwiegend als
Holzkonstruktion erstellt wird.. Sowie zum Gewerk
gehörenden Arbeiten und Leistungen.

4.  ARBEITSBEGINN - TERMINE
vorgesehene Ausführungstermine siehe "KEV 116.1"
(voraussichtliche Ausführungsfristen )

5. STUNDENLOHNARBEITEN
siehe KEV 117

6. NEBENKOSTEN
siehe KEV 116.1

7. ABRECHNUNG
siehe "KEV 117"

8. VERANTWORTLICHER FACHBAULEITER (VOR- ARBEITER)
Nach Auftragserteilung - auf jeden Fall vor Beginn der
Arbeiten - hat der Auftragnehmer der Bauleitung
schriftlich den vorgesehenen Baustellenleiter
(Vorarbeiter) zu benennen. Diese Führungskraft muss für
die durchzuführenden Arbeiten die erforderliche
Ausbildung und Qualifikation besitzen und fließend
deutsch sprechen können, sie muss für den AN die
Einhaltung der Baustellenverordnung übernehmen und ist
damit für die Sicherheit und den Gesundheitsschutz auf
der Baustelle mit verantwortlich. Die genannte
Führungskraft muss berechtigt sein, Anordnungen der
Bauleitung entgegenzunehmen bzw. im Namen des
Auftragnehmers zu handeln. Sofern die Person der
Bauüberwachungsbehörde als verantwortlicher
Fachbauleiter im Sinne der Landesbauordnung genannt
wird, ist eine entsprechende "Fachbauleitererklärung"
zu unterschreiben.

9. EINSATZ VON SUBUNTERNEHMEN O:Ä:
siehe KEV 176

10. BAUTAGESBERICHTE
siehe KEV 116.1
Der Auftragnehmer hat Bautagesberichte arbeitstäglich
zu führen und dem Auftraggeber oder dem mit der
Bauüberwachung beauftragten Architekten/Ingenieur
wöchentlich zu übergeben bzw. auf den Projektraumserver
zu laden.

11. -BAUSTELLENWERBUNG
Baustellenwerbung ist untersagt

12. ANGABEN ZUM PROJEKT

12.1
Die Baustelle befindet sich in Möglingen, außerhalb der
Ortslage und liegt südlich von Möglingen an der
Landesstraße 1110. Öffentliche Zuwegungen und
öffentliche Verkehrsflächen sind sauber zu halten,
insbesondere während der Erdarbeiten.

12.2. RAUCHVERBOT
Im neuen Gebäude und auf dem Baugrundstück besteht
Rauchverbot. Missachtung führt zum Baustellenverweis.
Die Mitarbeiter sind entsprechend einzuweisen.

13. SONSTIGE HINWEISE
Als BE-Fläche kann durch den Bauherrn lediglich die
vorhandene Grundstücksfläche (spätere Hof-
Parkplatzbereiche)  zur Verfügung gestellt werden.
Darüber hinaus gehende Flächen können nicht zur
Verfügung gestellt werden. Die Fläche wird parallel
durch alle am Bau Beteiligten Firmen genutzt. Die
Inanspruchnahme von Teilflächen ist zwingend mit der
örtlichen Bauleitung abzustimmen.

Ferner wird das Planungsgebiet eingeschränkt, weil es
teilweise von Hochspannungsleitungen gekreuzt wird,
einer Hochspannungsleitung der Netze BW und einer
Hochspannungsleitung von Amprion. Im Bereich der
Hochspannungsleitung der Netze BW ist dabei eine
Bebauung bis maximal 12,2 Metern über Geländeniveau
möglich, im Bereich der Hochspannungsleitung von
Amprion ist eine Bebauung bis maximal 8,0 Metern über
Geländeniveau möglich. Zudem muss der Mast der Amprion-
Leitung in einem Umkreis von 20 Metern Radius um die
Eckpunkte von jeglicher Bebauung freigehalten werden.
Teile des Grundstücks weisen im südlichen Bereich
aufgrund ihrer geringen Geländehöhe eine erhöhte
Überflutungsgefährdung im Falle eines
Starkregenereignisses auf. Die betroffenen Bereiche
sind als Retentionsmulde in die Außenanlagenplanung
integriert.Diese ist auch während der Baumaßnahme
freizuhalten.

Schlafunterkünfte dürfen im gesamten Baustellenbereich
ausdrücklich nicht gestellt werden.

*Hinweis*
TV-A Technische Vorbemerkungen Allgemein

1. TECHNISCHE U. A. UNTERLAGEN/ZEICHNUNGEN
Für die Erbringung der Leistungen werden dem
Auftragnehmer Ausführungs- und - zugehörige
Detailzeichnungen übergeben. Sofern Widersprüche
zwischen den Ausführungsunterlagen und der
Ausschreibung bestehen, sind diese mit der Bauleitung
vor Beginn der Ausführung zu klären.
Das Führungspersonal auf der Baustelle ist entsprechend
zu informieren. Führen Nichtbeachtung von Planangaben
zu Stemm- und anderen Zusatzarbeiten oder
Mehraufwendungen, gehen diese zu Lasten des AN.
Der Auftragnehmer erhält die Planunterlagen digital,
als PDF bzw. DXF/DWG-Datei über den
Projektraum/Projektserver. Zudem ist für die Baustelle
immer eine gültige Fassung in Papier zur Verfügung zu
stellen. Alte/ungültige Fassungen sind entsprechend zu
kennzeichnen

2. VERBOTENE BAUSTOFFE
Es dürfen keine Baustoffe mit Asbest, PCP, PCB, PAK,
DDT, HBCD, FCKW, DEHP oder andere, nicht mehr
zugelassene bzw. gesundheitsschädlichen Baustoffe
verwendet werden! Diese Forderung ist bei der Auswahl
der Materialien, Halbfertigprodukte und Baustoffe zu
beachten! Weiterhin wird auf das Formblatt 9 NBBW
verwiesen, welches die Nachhaltigkeitskriterien und
Anforderungen an die Baustoffe definiert.

3. SCHUTZ VOR BAULÄRM
Gemäß dem Gesetz zum Schutz vor Baulärm wird vom
Auftraggeber eine geräuscharme, maschinelle
Baustelleneinrichtung gefordert, die den Anforderungen
des erhöhten Schallschutzes entspricht. Belästigungen
durch Feuer jeder Art, Rauch, Ruß, unnötigen Lärm und
Staub sonstige Beeinträchtigungen für die Umgebung sind
nicht erlaubt. Die Bauleitung ist berechtigt, vom
Auftragnehmer die Entfernung zu lauter bzw.
vorschriftswidriger Geräte zu verlangen.
Es sind alle geeigneten Maßnahmen zu treffen um die
Vorgaben für eine lärmarme Baustelle gemäß WBV214 und
der AVV-Baulärm einzuhalten.

4. LAGERRÄUME - BAUSTELLENEINRICHTUNG
Lagerräume können nicht zur Verfügung gestellt werden.

5. BESONDERHEITEN
5.1 Lage der Baustelle
Im Zuge der Baumaßnahme ist insbesondere zu beachten,
das der sensible Betrieb der umliegenden und
angrenzenden Gebäude und Verkehrsflächen nicht oder nur
im absolut unvermeidbaren Maße gestört wird.
Insbesondere die Baustelleneinrichtung, Schutzmaßnahmen
gegen Verschmutzung, Staubentwicklung und Lärm sind
sorgfältig und rechtzeitig in Abstimmung mit dem
Bauherr/der Bauleitung auszuführen.

5.2 NACHHALTIGES BAUEN NBBW
Der Bauherr erstellt ein Nachhaltiges Gebäude. Es
gelten prinzipiell die Bestimmungen der NBBW. Diese
sind als Anlage zum LV beigefügt.

5.3 .ELEKTRISCHE FREILEITUNGEN
Über dem zu errichtenden Gebäude befinden sich
Hochspannungsleitungen.
Eigner der H110kV Leitung ist die Netze BW. und die 380
kV Leitung nördlich davon ist von dem Betreiber Ampiron
GmbH. (Siehe Lageplan)

Über die Im Bereich der 110-kV-Leitung ist darauf zu
achten, dass mit Personen, Baugeräten, Drehleiter oder
anderen Gegenständen stets ein Abstand von mindestens
3 m von den Leiterseilen eingehalten wird. Dabei ist
ein seitliches Ausschwingen der Leiterseile zu
berücksichtigen. Alle Beteiligten sind von dieser
Notwendigkeit zu unterrichten (vgl. DIN VDE 0105 und
DIN EN 50341).
Im Spannfeld zwischen Mast Nr. 248 und Mast Nr. 249
dürfen auf Flurstück Nr. 1893 Personen, Baugeräte,
Drehleiter oder anderen Gegenstände eine Höhe von
320,2 m NHN (entspricht ca. 14,2 m über Geländeniveau
von ca. 306,0 m NHN) nicht überschreiten. Dies ist bei
der Bauausführung zu berücksichtigen. Baucontainer
dürfen eine Höhe von 318,2 m NHN nicht überschreiten.

Das Aufstellen von Baukränen im Bereich der 110-kV-
Leitung ist vorher mit der Netze BW GmbH abzustimmen.

Für eine detaillierte Beurteilung eines stationären
Kraneinsatzes sind der Netze BW GmbH ein Lageplan mit
Darstellung des Vorhabens und mit Darstellung des
Kranstandortes im Maßstab 1 : 500, Angaben zum Kran
(Schwenkkreis, Ausladung, (Gesamtlänge des Auslegers
sowie die Länge des Kranhakens von der Drehachse des
Krans), Gesamthöhe, Höhe des Auslegers) und eine
Kranansicht zur Prüfung vorzulegen.Für den Einsatz
mobiler Baugeräte, wie mobile Kräne (Autokräne), Bagger
usw. wenden Sie sich bitte direkt an das
Auftragszentrum-Mitte-HS (Tel.: 07141-79632-144, E-
Mail: Auftragszentrum-Mitte-HS@netze-bw.de).
Der Beginn der Bauarbeiten sowie der verantwortliche
Bauleiter ist dem  mindestens drei Wochen vor Baubeginn
mitzuteilen. Die Betriebsstelle wird dann den
verantwortlichen Bauleiter vor Ort unterweisen. Die
angehängte Information für Bauunternehmen - Schutz von
Kabeln, Rohr- und elektrischen Freileitungen ist zu
beachten (Information_für_Bauunternehmen.pdf
(ctfassets.net)
Ein Kraneinsatz zur Errichtung des Gebäudes ist nur
eingeschränkt möglich. Lage der Leitung verweisen wir
auf den Lageplan.

Die nördlich parallel verlaufende Leitungsanlage ist
nicht im Eigentum der Netze BW GmbH.
Es handelt sich hier um die 380-kV-Leitung der Amprion
GmbH. Bitte wenden Sie sich mit Ihrer Anfrage ebenfalls
an die dortigen Sachbearbeiter/innen unter
info@amprion.net.

*Hinweis*
ETV - Ergänzende technische Vertragsbedingungen

1. ERGÄNZENDE VORSCHRIFTEN
zu Ziffer 1 der Technischen Vorschriften - Allgemein,
sonst wie dort beschrieben,
DIN 18335 - Stahlbauarbeiten;
DIN 18360 - Metallbau-, Schlosserarbeiten;
DIN 18363 - Maler- + Lackierarbeiten;
DIN 18364 - Korrosionsschutzarbeiten an Stahl- +
Aluminiumbauten;
DIN 18451 - Gerüstbauarbeiten;
alle DIN-Vorschriften, auf die in den vorgenannten
Bezug genommen bzw. hingewiesen wird;
Verarbeitungshinweise, Richtlinien der Hersteller der
zum Einsatz kommenden Halbfertigprodukte;

2. STATISCHE BERECHNUNGEN - MATERIALANGABE
Alle in den nachfolgenden Positionen angegebenen
Profile, Masse und Verbindungsmittel,  dienen nur der
Beschreibung der Konstruktion. Grundlage für die
Ausführung ist die g e p r ü f t e Statik und die vom
AN zu fertigenden Werkstattzeichnungen.
Für Anschlüsse, Montagestöße und Schweißnähte hat der
Auftragnehmer selbst den Nachweis zu führen.
3. SICHERUNGSMAßNAHMEN / GERÜSTE
Erforderliche Arbeitsgerüste sowie Schutzmaßnahmen in
der Fläche, insbesondere
im Zuge der Verlegung des Treppenturms gehören zum
Leistungsumfang
des Auftragnehmers.

4. SCHWEISSNACHWEIS
Die Schweißarbeiten dürfen nur von Inhabern eines
Befähigungs-Nachweises
für Schweißarbeiten im Hochbau nach DIN 18800
ausgeführt werden. Der ausführende Stahlbaubetrieb muss
ein Zertifikat über die werkseigene
Produktionskontrolle nach DIN EN 1090-1 für die
Ausführungsklasse EXC 2 nach DIN EN 1090-2 sowie ein
Schweißzertifikat für die Ausführungsklasse EXC 2
besitzen .Auf Anforderung der Bauleitung ist der für
das Projekt vorgesehene Schweißer namentlich zu
benennen und sein Befähigungsnachweis als Kopie
vorzulegen.

5. OBERFLÄCHENSCHUTZ/KORROSIONSSCHUTZ
Sämtliche Stahlbauteiles sind als Stückverzinkung,
geeignete für den
Einsatzzweck/Korrosionsschutzklasse mit einer
geeigneten Feuerverzinkung
u.ä. vor Korrosion zu schützen.
Für alle Positionen gilt:- Korrosivitätskategorie C3
nach DIN EN ISO 12944-2- Schutzdauer lang (H) > 15
Jahre nach DIN EN ISO 12944-1- Ausführungsklasse EXC 2
nach DIN EN 1090-2
Der Korrosionsschutz der nachfolgend beschriebenen
Stahlkonstruktionen erfolgt durch Feuerverzinkung.
Sämtliche Bauteile sind verzinkungsgerecht zu beplanen
und zu fertigen (Bauteillängen, Zulauf- und
Entlüftungsöffnungen etc.). Alle Verbindungs- und
Befestigungsmittel müssen mind. der
Korrosionswiderstandsklasse III entsprechen .Vom AN ist
der Nachweis des Korrosionsschutz vor Ausführung zu
übergeben.Verbindungsmittel sind in aus nichtrostendem
Stahl mit Zulassung und Eignung für die vorgegebenen
Schutzparameter auszuführen.
6. FEUERVERZINKUNG NACH DIN EN ISO 1461
Sämtliche Stahlbauteile, die in nachfolgenden
Positionen als feuerverzinkt beschrieben werden, sind
mit Korrosionsschutz durch Feuerverzinken
(Stückverzinken) gemäß DIN EN ISO 1461 auszuführen .
Bei der Planung und Ausführung ist die DASt-Richtlinie
022 -  Feuerverzinken von tragenden Stahlbauteilen zu
berücksichtigen. Die in diesen Richtlinien enthaltenen
Vorschriften und Ausführungshinweise werden
Vertragsbestandteil.  Alle sich hieraus ergebenden
Mehraufwendungen und Kosten sind in die Einheitspreise
der nachfolgend beschriebenen feuerverzinkten
Stahlteile einzukalkulieren.
7. STEMMARBEITEN
Erforderliche Stemm-, Bohr - und Spitzarbeiten sowie
das saubere Einbetonieren der Metall- und Einbauteile
sind im Preis inbegriffen, sofern dies aus
denbeigefügten Zeichnungen erkennbar ist bzw. in den LV
-
Positionen darauf hingewiesen wurde. Stemmarbeiten in
Sichtbeton oder Sichtmauerwerk sind äußerst sauber und
vorsichtig auszuführen. Diese Bereiche sind später so
zu verfugen bzw. zu verputzen (notfalls mit Hilfe eines
Fachmannes), das bauseits Nacharbeiten nicht
erforderlich werden. Bei Bohrungen/ Verdübelungen in
Stahlbetonteilen müssen "Eisensuchgeräte" eingesetzt
werden, um Fehlbohrungen und das Anbohren von
Bewehrungseisen auszuschließen. Dies gilt besonders bei
Eisenmassierungen in Stahlbetonstützen, -Unterzügen
o.ä. Bauteilen.

8. BEFESTIGUNGEN UND VERDÜBELUNGEN
müssen mit dauerhaft rostgeschütztem Material, ggf. aus
Edelstahl, erfolgen.
Befestigungen an Sichtbetonteilen haben unsichtbar,
d.h. verdeckt zu erfolgen.Generell dürfen nur für die
jeweilige Beanspruchung geeigneten + zugelassene
Metalldübel + Schrauben verwendet werden. Zulassungen
sind auf Anforderung vorzulegen. Schussbefestigungen
sind nicht zulässig! Befestigungslöcher im Beton sind
zu bohren. Beim Einsatz von Dübeln sind die zu
belassenen Randabstände zu beachten!
Die Einheitspreise der Stahlpositionen beinhalten das
Herstellen, Liefern, Bearbeiten und Aufstellen der
betreffenden Stahlbauteile. In die Einheitspreise sind
sämtliche für die Herstellung und Montage notwendigen
Leistungen einzurechnen
wie:
-  Ausbildung der Anschlüsse und Verbindungen
- Montage der zu den einzelnen Tragwerkselementen
zugehörenden Stahlbeton und  Holzbauteile,
Anschlussteile und Knotenpunkte.
-  Alle zur Montage benötigten Hebezeuge, Gerüste,
Hilfsmittel usw
.
9. BEMESSUNG VON GELÄNDERBEFESTIGUNGEN
müssen so ausgelegt werden, dass sie in Handlaufhöhe
eine horizontal wirkende Kraft von 100kp/m aufnehmen
können.

10. VERGUSS VON IN BETON EINZULASSENDE TEILE
Sofern Anker oder andere Teile in Aussparungen der
Massivbauteile einzulassen und zu vergießen sind, bzw.
Stahlteile (Fuß-, Kopfplatten o.a.) zu unterfüttern
sind, hat dies mit schwundfreiem Material (geeignetem
PAGEL-Mörtel o.glw.) so zu erfolgen, daß ein
Anschluß/Übergang gegeben ist. Hohlräume dürfen nicht
verbleiben. Der Übergang zwischen Stahl- + Massivteilen
muß auch optischen Anforderungen entsprechen.
In Zweifelsfällen ist Rücksprache mit der Bauleitung zu
halten.

11. SCHUTZ DER LEISTUNGEN
Schutz bzw. Verwahrung der eingebauten Teile obliegt
dem AN bis zur Abnahme. Besonders LM- oder
Edelstahlteile sind durch/mit Abklebungen oder Folien
gegen Verschmutzungen bei den Einputzarbeiten o.a. zu
sichern.

12. SONSTIGES - AUSFÜHRUNGSBESTIMMUNGEN
12.1 Eisenverbindungen und Schweißnähte müssen sauber
nachgearbeitet, verschliffen und von allen Schweißnasen
oder -tropfen gereinigt werden. Eine malermäßige
Behandlung der Schweißnähte muss ohne Spachtelarbeiten
möglich sein! Sofern diese Forderung nicht erfüllt wird
und Spachtelarbeiten durch den Maler/Lackierer
erforderlich werden, werden die anfallenden Mehrkosten
beim AN abgezogen.
12.2 Unterfütterungen, Passarbeiten, Stoßanschlüsse
usw. werden nicht gesondert vergütet und in die
Einheitspreise einzurechnen.
12.3 Vor der Montage gestrichene / lackierte Stahlteile
sind sorgfältig einzubauen.
Beschädigungen sind nach der Montage zu überarbeiten
bzw. nachzustreichen.
12..4 Alle Rahmenecken sind auf Gehrung zu arbeiten.
Profile sind mit leicht gebrochenen Kanten auszuführen,
falls in den LV-Positionen nicht anders bestimmt.
12.5 Teile aus rostfreiem Stahl erhalten einen in den
Preis einzurechnenden Längsschliff, Körnung 280-300,
oder sind poliert, sofern in den LV-Texten keine höher-
oder andere Behandlung gefordert wird.
12.6 Bei allen Teilen aus rostfreiem Stahl sind
Schrauben oder ähnliche Befestigungsteile ebenfalls aus
rostfreiem Stahl zu verwenden. Ansonsten sind
feuerverzinkte zu verwenden, falls nicht anders
beschrieben.
12.7 Eventuell notwendige Arbeitsbühnen, Gerüste,
Leitern und Geräte für die Montagearbeiten, die über
die Nebenleistungen der VOB hinausgehen, sind in
die einzelnen Positionen einzukalkulieren, sofern keine
gesonderte LV-Positionen hierfür vorhanden sind.
12.8 Kontaktkorrosion. - Beim eventuellem Zusammenbau
von Konstruktionsteilen aus Stahl mit anderen
metallischen Werkstoffen ist darauf zu achten, dass es
zu keinen Kontaktkorrosionen kommt. Alle Kontaktstellen
müssen vor dem Zusammenbau "isoliert" werden!
12.9 Dehnungen + Toleranzbereich. - Alle Verbindungen
und Befestigungen
müssen so konstruiert sein, dass ein Toleranzausgleich
gegenüber dem Rohbau möglich ist.
12.10 Überhöhungen. - Die vom Statiker angegebenen
Überhöhungen sind auszuführen.
Mehrkosten entstehen dadurch nicht!
12.11 Abnahmeprüfzeugnisse. - Für sämtliche zur
Verwendung kommenden Materialien sind
Abnahmeprüfzeugnisse nach DIN 50049 - 3.1B
erforderlich. Sie müssen spätestens bei der Abnahme
vorgelegt werden.

13. ABRECHNUNG DER STAHLPROFILE
Für die Abrechnung aller Stahlteile gilt die DIN-18335
Stahlbauarbeiten! Hier werden die Gewichte der
Stahlprofile nach den Profilbüchern der Hersteller bzw.
den technischen Tabellenbüchern abgerechnet. Es gelten
nicht die Handelsgewichte!

14. IN DIE EINHEITSPREISE DARÜBER HINAUS EINZURECHNENDE
LEISTUNGEN:
14.1 Sämtliche Maßnahmen, die zur vertragsgemäßen und
funktionsgerechten Ausführung der Gesamtleistung
gehören, jedoch nicht in diesen ZTV aufgeführt sind
und/oder für die keine gesonderte bzw.
Zuschlagsposition vorhanden sind, müssen in die
Einheitspreise eingerechnet werden
14.2 Die Abrechnung erfolgt nach den endgültigen
Stücklisten ohne Zuschlag für Schweißen und/oder
Schrauben sowie ohne Zuschlag für Walztoleranzen.
14.3 Während der Montage bzw. der gesamten Bauzeit ist
die gesamte Konstruktion sowie zugehörige Bauteile
ausreichend und eigenverantwortlich gegen
Witterungsschäden o.ä. zu sichern.
14.4 Der Auftragnehmer ist verpflichtet vor der
Fertigung erforderliche Maßaufnahmen vor Ort
vorzunehmen. Sofern nachträglich Änderungen von
Konstruktionsteilen erforderlich werden, berechtigen
diese nicht zu Mehrforderungen.
Für die Herstellung der Statik, sowie Werk- und
Montagezeichnungen wird nach Auftragserteilung eine
Maßaufnahme am Bau benötigt  Diese ist vom
Auftragnehmer selbst zu erstellen. Das Aufmaß, bzw. die
Koordination zum Maßgenauen Anschluss an den der
Einbauteilen des Gewerks Zimmer- und Holzbauarbeiten
ist mit der Pauschale der technischen Bearbeitung
abgegolten.
14.5 Alle für die Montage der ausgeschriebenen
Konstruktionsteile und Materialien erforderlichen
Geräte Hebezeuge, Krane und dergleichen.
14.6 Alle für die Montage der ausgeschriebenen
Konstruktionsteile und Materialien erforderlichen und
durch den Bauablauf bedingten Aussteifungen und
Hilfsaussteifungen,
Unterrüstungen, Konstruktionselemente und dergleichen.
14.7 Sofern in den Positionsbeschreibungen nicht anders
beschrieben bzw.
eine spezielle Position für diese Leistungen vorhanden
ist, alle notwendigen Unterkonstruktionen,
Kopf- und Fußplatten, Stützen- und Trägerverankerungen,
Anschlüsse, Verbindungsmittel, Anschweissplatten,
Bolzen, Dübel, Knoten- und
Bindebleche, Verstärkungen, Knaggen, Anker, Laschen
usw., jeweils in der an das entsprechende Bauteil
anzuschließenden Qualität. Außerdem Bohrungen und
Befestigungsmittel, die für die Ausführung sowie für
die Anarbeitung und Anschlüsse anderer Gewerke
erforderlich sind.

15 TECHNISCHE BEARBEITUNG

Kalkulationshinweise

Dem Auftragnehmer obliegt die technische Bearbeitung
für den gesamten Umfang der Ausschreibung
Dem AN wird dazu eine statische Berechnung der
Konstruktion (Stabstatik) und Positionsübersichtspläne
des Tragwerksplaners des AG sowie die aktuelle
Werkplanung vom Objektplaner des AG zur Verfügung
gestellt.

Gemäß DIN 18335 hat der AN die für die Ausführung
erforderlichen Herstellungsunterlagen zu erstellen.
Diese umfassen mindestens: Werkstatt- und
Montagezeichnungen für die nachfolgend beschriebene
Stahlkonstruktion, einschl. der Befestigungs- und
Verbindungsmittelstatik (Knotenstatik).
Im Vorfeld der Erstellung der Werkstatt -/
Montageplanung sind die Unterlagen mit AG, Architekt,
Tragwerksplaner und Fachingenieuren abzustimmen . Die
Unterlagen sind dann in digitaler Form als PDF- und DWG
-
Dateien und 2-fach in Papierform sowie mit dem
Prüfstatiker auf dem ELBA Server digital zur Verfügung
zu stellen. Für die Prüfung und Abstimmung der
Werkstatt-/Montageplanung mit den Projektbeteiligen
sind 2 Wochen einzurechnen.
Die Unterlagen sind dann nach Genehmigung durch den
Tragwerkplaner und den Architekten dem Prüfingenieur
zur Prüfung vorzulegen. Dabei ist davon auszugehen,
dass die Prüfung in digitaler Form über die ELBA-
Plattform durchgeführt wird. Der AN ist für die
rechtzeitige Einreichung der Unterlagen selbst
verantwortlich. Als Prüffrist durch den Prüfingenieur
sind 2 Wochen einzukalkulieren.
Der AN hat generell sämtliche Unterlagen so rechtzeitig
einzureichen, dass hierdurch keine Verzögerung /
Behinderung entsteht. Evtl. Korrektureinträge durch
Prüfstatiker und/ oder AG sind in die Werk- und
Montageplanung zu übernehmen.

Mit zur Leistung gehört ebenfalls der Nachweis über die
Einhaltung der Vorschriften der DASt-Richtlinie 022 -
" Feuerverzinken von tragenden Stahlbauteilen". Zum
Nachweis gehören insbesondere, folgende Unterlagen:-
Vorlage der Nachweise zur Erfüllung der grundsätzlichen
Anforderungen gemäß Ziffer 4.2 der DASt - Richtlinie
022.- Nachweise der Zusammensetzung der Legierungsbasis
der Verzinkung, bzw. die schriftliche Bestätigung des
Verzinkers, dass die Anforderungen der DASt -
Richtlinie 022, Ziffer 4.5 und 4.6, an das Zinkbad und
das Tauchen ins Zinkbad eingehalten wurden .- Protokoll
über die Verweilzeit im Zinkbad. - Protokoll über die
Prüfung nach dem Verzinken gemäß Ziffer  4.7 der DASt -
Richtlinie 022 .- Durchführen der Verfahrenprüfung
gemäß Ziffer  5 der DASt-Richtlinie 022,  wenn von den
Standardbedingungen abgewichen wurde .- Durchführen des
Übereinstimmungsverfahrens gemäß Ziffer  6 der DASt -
Richtlinie  022 und Vorlage der hierin geforderten
Nachweise,  des Übereinstimmungszertifikats einer
bauaufsichtlich anerkannten Zertifizierungsstelle und
Kennzeichnung der Bauteile (Ü-Zeichen).
- Durchführen der Verfahrenprüfung gemäß Ziffer  5 der
DASt-Richtlinie 022,  wenn von den Standardbedingungen
abgewichen wurde .- Durchführen des
Übereinstimmungsverfahrens gemäß Ziffer  6 der DASt -
Richtlinie  022 und Vorlage der hierin geforderten
Nachweise,  des Übereinstimmungszertifikats einer
bauaufsichtlich anerkannten Zertifizierungsstelle und
Kennzeichnung der Bauteile (Ü-Zeichen).

### Gewerk 36 STAHLBAUARBEITEN DIN 18335

#### Titel 36.01 T01 - VORLEISTUNGEN

**36.01.0010 Baustelleneinrichtung**
Baustelleneinrichtung

um die nachfolgend beschriebenen Leistungen ausführen
zu können, liefern/aufstellen, vorhalten und nach
Abschluss der Arbeiten wieder abbauen und
abtransportieren.

Dazu gehören:
Mannschafts- + Gerätewagen bzw. -Container, Krane,
Schrägaufzüge o.ä. sowie ein mobiler Autokran, um die
Materialien aufzustellen,  heben/transportieren zu
können sowie alle sonst benötigten Maschinen + Geräte
die zur Ausführung der ausgeschriebenen Arbeiten
benötigt werden.
Räume werden keine zur Verfügung gestellt.
Menge: 1,000 psch

**36.01.0020 Bauzeitenplan**
Bauzeitenplan

Planung Arbeitsablauf und Ausführungstermine;
zur Koordination und Abstimmung mit dem AG/Bauleitung
auf Grundlage der vorliegenden Ausführungs- und
Terminplanung.
Geplant und dargestellt werden müssen mindestens
folgende Arbeitsschritte:
- Erstellung Werk- und Montageplanung
- Bemusterung
- Prüfzeiten der AG
- Prüfzeiten des Prüfstatiker
- Produktion
- Montage auf der Baustelle in einzelne
Montageabschnitte eingeteilt

Es wird ausdrücklich darauf hingewiesen dass die
Arbeiten für das Aufstellen des Übungsturms parallel
mit dem Gewerk Zimmerer- und Holzbauarbeiten erfolgen.
Hierzu müssen an den Schnittstellen  Abstimmungen
getroffen werden etc.
Die vor beschriebene Koordination und Planung muss bis
spätestens 3-Wochen nach Arbeitsvorbereitung vorliegen.

Leistung komplett wie beschrieben.
Menge: 1,000 psch

**36.01.0030 Pauschale für technische Bearbeitung**
Pauschale für technische Bearbeitung

Die technische Bearbeitung umfasst das Umsetzen der
Architektenwerk - und Positionspläne und
Detailzeichnungen bzw . Detailskizzen der Statik sowie
die Erstellung prüffähiger Ausführungpläne (Detail -/
Montage- und Werkstattplanung) der
nachfolgendaufgeführten Stahlbauleistungen.
Dabei sind sämtliche den Korrosionsschutz
(Feuerverzinkung) betreffende erforderliche Nachweise,
Protokolle und Prüfungen, in diese Position
miteinzukalkulieren,
Menge: 1,000 psch

**36.01.0040 Prüffähige statische Berechnung**
Prüffähige statische Berechnung
Erstellung einer prüffähigen statischen Berechnung
sämtlicher Knoten- und Anschlussdetails. Vom
Tragwerksplaner des AG wird dazu die statische
Berechnung der Konstruktion (Stabstatik) zur Verfügung
gestellt.
Sollten im Rahmen der Knoten-/Anschlussstatik
Abweichungen von den vorgegebenen Profilen und
Ausführungen erforderlich sein, so sind diese vorab mit
dem Architekten und dem Tragwerksplaner detailliert
abzustimmen
Menge: 1,000 psch

**36.01.0050 Pauschale für Aufstellung Liefer- und Montagekonzept**
Pauschale für Aufstellung Liefer- und Montagekonzept
Mindestens 6 Wochen vor Montagebeginn ist vom
Auftragnehmer ein detaillierter Montageablaufplan für
die Stahlbauarbeiten vorzulegen. In diesem
Montageablaufplan sind folgende Themen zu behandeln

Anlieferung und Zwischenlagerung der Stahlbauelemente
und Stahlträger
Abstimmung Bauablauf Montagereihenfolge (Stützen,
Träger, Decken, Wände) gemäß den von der Planung
vorgesehenen Knotenpunkten
Krankonzept für die Montage des Stahlbaus in enger
Zusammenarbeit mit dem AN Holzbau
Konzept für die Montagezustände bis Fertigstellung der
Aussteifung

Das Konzept ist zu erarbeiten und gemeinsam mit
Auftraggeber, Bauleitung, Tragwerksplaner und der
Bauleitung AN Holzbau zu besprechen und abzustimmen.
Menge: 1,000 psch

**36.01.0060 Pauschale Dokumentationsunterlagen AG / Bauerhalt**
Pauschale Dokumentationsunterlagen AG / Bauerhalt

Für ausführende Gewerke des Bereichs Hochbau -
Baukonstruktion sind, je nach Auftragsumfang und -
inhalt alle für den ordnungsgemäßen und sicheren
Betrieb des Gebäudes notwendigen
Dokumentationsunterlagen zu erbringen.

Die Dokumentationsunterlagen sind spätestens 10 WT vor
Abnahme vollständig vorzulegen. Die
Dokumentationsunterlagen sind im digitalen Projektraum
einzustellen/hochzulagen. Zusätzlich sind folgend
aufgeführte Dokumentationsunterlagen in einfacher
Ausfertigung in Ordnern in Papierform  zu übergeben

Die vollständige Vorlage der Dokumentationsunterlagen
durch den AN ist Bedingung für die Schlussabnahme und
Schlussrechnungslegung

Die Dokumentation muss in folgender Reihenfolge
enthalten :

1. Inhaltsverzeichnis
2. Fachunternehmer - und Fachbauleitererklärung
3. Übereinstimmungserklärungen
4. Prüfzeugnisse,  allgemeine bauaufsichtliche
Zulassungen,  Zustimmungen im Einzelfall
5. Einbauvorschriften
6. Materiallisten
7. Produktunterlagen,  geordnet nach :
a.  Fabrikat
b.  Modell - bzw .  Artikelnummer
c .  Farbangaben
d.  Materialangaben,  Produktdatenblätter
e.  Hersteller und Lieferant
f .  Einbauanleitungen
g.  Wartungs- und Pflegeanleitungen
8. Werkstattzeichnungen,  statische Berechnungen
a.  Planlisten
b.  statische Berechnungen
c .  Werkstatt-  und Montagepläne
d.  Detailpläne
e.  Listen  ( z . B .  Stahl )
9.  Bautagebücher
10. Abnahmeprotokoll ggf . mit Mängellisten
11. Firmenprotokolle
a.  Betriebsvorschriften
b.  Funktionsbeschreibungen
c .  Bedienungsanleitungen
Menge: 1,000 psch

**36.01.0070 Pauschale Nachweisunterlagen und Produktdeklaration**
Pauschale Nachweisunterlagen und Produktdeklaration

Für alle verwendeten Baustoffe und Produkte müssen die
notwendigen Nachweise zu den Inhaltsstoffen
bereitgestellt werden.

Alle Materialien oder Produkte sind vom Auftragnehmer
vor der  Materialdisposition,  jedoch spätestens gemäß
der im anliegenden Prozessablauf vereinbarten Fristen
vor Produktlieferung auf die Baustelle, bezüglich
ihrer Inhaltsstoffe und Eigenschaften durch geeignete
Nachweisdokumente zu deklarieren.

Für diese Arbeiten ist vom Auftragnehmer eine Person zu
benennen,  die diese Aufgaben eigenverantwortlich
koordiniert und als Ansprechpartner für dieses Thema
zur Verfügung steht .  Alle Dokumente sind digital im
digitalen Projektraum zur Verfügung zu stellen.
Zusätzlich ist eine zusammengehörige
Schlussdokumentation aller Dokumente schriftlich zu
übergeben.

Folgendes Leistungen sind einzukalkulieren:
Benennung eines verantwortlichen Ansprechpartners für
die gesamte Laufzeit der Leistung des AN
Startgespräch mit dem NBBW  Koordinator
Einreichung der verwendeten Produkte in der in den ?
Leistungsbeschreibung NBBW - Kriterien? beschriebenen
Form
Dokumentation in digitaler Form

Dem AN werden im Auftragsfall vom AG Formblätter oder
Checklisten zur vereinfachten Dokumentation zur
Verfügung gestellt.
Menge: 1,000 psch

**36.01.0080 Montageverbände für Erstellen Tragwerke Treppenturm u.ä.;**
Montageverbände für Erstellen Tragwerke Treppenturm
u.ä.;
alle notwendigen bzw. statisch erforderlichen
Montageverbände/Aussteifungen/Hilfskonstruktionen etc.
welche für die Montagezustände der nachfolgend
beschriebenen Bauteile u.ä. für die Konstruktion
erforderlich sind liefern und montieren und nach
Abschluss bzw. Fertigstellung wieder demontieren und
entsorgen.
Ausführung inklusive statischem Nachweis und in
Abstimmung StatikerPprüfstatik
Menge: 1,000 psch

**36.01.0090 Gerüste > 4 m, Standhöhe 2 m**
Gerüste > 4 m, Standhöhe 2 m
Fahrbare und/oder stationäre Gerüste mit einer
Standhöhe > 2 m geeignet und in ausreichender Anzahl
für die Durchführung der ausgeschriebenen Leistungen.
In den Pauschalpreis sind alle für die Montagearbeiten
in allen Geschossen erforderlichen Gerüste
einzurechnen, einschließlich in Bereichen von
Treppenhäusern.
Die lichten Raumhöhen können diesen Plänen zweifelsfrei
entnommen werden.
Abrechnung pauschal für gesamten Fluchttreppenturm
Feuerwehr.
Menge: 1,000 psch

**36.01.0100 Bauseitige Absturzsicherungen aus Holzbohlen o.ä. im Zuge der Gelän...**
Bauseitige Absturzsicherungen aus Holzbohlen o.ä. im
Zuge der Geländermontagen demontieren, seitlich lagern
und sofern erforderlich bis zum Abschluss der
Geländermontage beschädigungsfrei an dieser
provisorisch montieren.
Nach Abschluss der Arbeiten gesamtes Material in den
Außenbereich transportieren und dort in Absprache mit
der Bauleitung sauber lagern.

Abrechnung nach nach lfm demontierter Absturzsicherung.
Menge: 12,500 m

#### Titel 36.02 T 02 TRAGKONSTRUKTION ÜBUNGSTURM

*Hinweis*
HINWEISE STAHLTEILE

Die nachfolgend beschriebenen Stahlbauteile des
Übungsturms werden mit einer
Korrosionsschutzbeschichtung gemäß ATV Stahlbauarbeiten
  -
DIN 18335 versehen.

Ausführung gemäß der Montage- und Werkstattplanung des
AN, der Planunterlagen der Objektplanung, der
Stabstatik des Tragwerksplaners des AG, sowie der
Knoten-/Anschlussstatik des AN

Abrechnung / Sonstiges

Alle notwendigen Ausbildungen von Anschlüssen,
Verbindungen, etc. an den nachfolgend beschriebenen
Stahlbauteilen, wie Stirn-, Kopf- und Fußplatten,
Steifen, Verstärkungen, Knaggen, Auflagerplatten,
Schrauben, Schweißnähte, etc. sind in das Gewicht der
zugehörigen Bauteile einzurechnen und werden nicht
gesondert vergütet.

Die Massen für Stahlkonstruktionen werden nach VOB / C
DIN 18360, Ziffer 5 ermittelt. Die Abrechnung erfolgt
nach Aufmaß auf Grundlage der Werkstattpläne des
Auftragnehmers . Weicht der Auftragnehmer von den
statisch erforderlichen Querschnitten und
Profilabmessungen ab, z. B. aus fertigungstechnischen
Gründen, sind in diesem Fall die Massen entspr. der
geprüften statische Berechnung zu ermitteln.

**36.02.0010 Stahltreppenturm**
Stahltreppenturm
Lieferung und Montage eines geraden zweiläufigen
Stahltreppenturms mit Stützen Podesten und
Zwischenpodesten und Stufen aus Gitterrost und Wangen
aus C-Stahl,bestehend aus Stahlkonstruktion S 235,
feuerverzinkt Korrosivitätsklasse C 3. Montage im
Außenbereich, als Notwendige Treppe nach DIN 18065

Kalkulationsgrundlage:
Stützen aus 4 x QRO 250 x 250 x 12,5 mm S 235 Länge =
ca,. 13,75 m
2 x Querträger aus QRO 250 x 250 x 12,5 mm S 235 Länge
ca = ca. 3,40 m
2 x Querträger aus QRO 250 x 250 x 12,5 mm S 235 Länge
ca = ca. 5,63 m
Rahmenprofile in gesonderter Position

8 Querträger zwischen den Stützen an den
Zwischenpodesten IPE 400 | 1 - S235Länge Ca. 3,40 m
Querträger in gesonderter Position
8 Treppenläufe mit beidseitigen Wangen aus UPN 280 S
235 Länge unterschiedlich:
4 Zwischenpodestträger aus je 4 x UPN 280 S 235 Länge =
ca. 1,125 m
4 Zwischenpodestträger aus je 1 x UPN 280 S 235 Länge
ca. 3,90 m
4 Podestträger aus je 1 x UPN 280 S 235 Länge ca. 3,90
m
4 Podestträger aus je 4 x UPN 280 S 235 Länge = ca.
1,325 m
Treppenläufe in gesonderter Position

Trittstufen/Treppenstufen pro Lauf aus rutschsicheren
Gitterrostkonstruktion (Schweißpressroste) mit
umlaufendem Rahmen, gelochter Antrittskante,
rutschhemmenden gezahnten Tragstäben Maschenweite 30/30
-
mm, Befestigung mit geeigneten
Anschraubwangen/Kopfplatten und Verschraubungen an den
vorgenannten Wangenträgern bzw U-Profilen befestigen.
Stufengröße b/l= ca. 270/1.000-mm
Treppenstufen in gesonderter Position

Aussteifungsdiagonalen an den Stirnseiten aus Rundstahl
R 30
S 235
Aussteifungsdiagonalen siehe gesonderte Position
Zwischenpodest und Podestträger aus UPN 280 S 235
4 Zwischenpodeste ca. 1,20 m x 3,90 m
4 Podeste ca. 1,50 m x 3,90 m
Profile in gesonderter Position

Höhe: ca. 13,75 m ab RFB
Treppenturmbreite: : ca. 3,90 m
Treppenturmlänge: ca. 6,13 m

Stufen : 50 Stk
Steigungshöhe : 16,25 cm
Auftrittstiefe : 26 cm
Stufenbreite : 100 cm

Treppenlänge (varriert gemessen im Grund ca. 3.430 m
Wangenprofil UPN 280 S 235
Verkehrslast siehe Statik
Lauf 1 unten: ca.1,95 m x 1,19 m
Lauf 2 : ca. 3,78 m x 1,19 m 1 x Abwinklung
Lauf 3: ca. 4,03 m schräg verlaufend
Lauf 4: ca. 3,78 m x 1,19 m 1 x Abwinklung
Lauf 5 : ca. 3,78 m x 1,19 m 1 x Abwinklung
Lauf 6: ca. 3,78 m x 1,19 m 1 x Abwinklung
Lauf 7 : ca. 3,78 m x 1,19 m 1 x Abwinklung
Lauf 8: ca. 3,78 m x 1,19 m 1 x Abwinklung

Oberfläche feuerverzinkt gem ZTV.

Tragkonstruktion Treppe bestehend aus:
2 parallel verlaufenden Wangenprofil UPN 280 S 235, in
Treppenneigung verlaufend.
Zur Befestigung auf dem Fußpunkt wird an jedem
abgeknickten Wangenende eine Fußplatte ca. 450x250x10
mm aufgeschweißt. Befestigung der Fußplatte auf dem
Fundament mit 4 Verbundankern aus nichtrostenden
Material M 320 bzw. nach statischer Erfordernis.
Die Hohlräume unter den Grundplatten werden mit
geeignetem schwindfreien Mörtel unterfüttert und die
Mörtelfuge sauber als Sichtfuge abgezogen.
Oberer Anschluss der Wangen an Wangenprofil UPN 280 S
235 gem, Dimensionierung nach stat. Berechnung.
Befestigung nach statischer Erfordernis.

Treppenstufen:
Verzinkte Trittstufen aus rutschsicheren
Gitterrostkonstruktion (Schweisspressroste) mit
umlaufendem Rahmen, gelochter Antrittskante,
rutschhemmenden gezahnten Tragstäben Maschenweite 30/30
mm, Befestigung mit geeigneten
Anschraubwangen/Kopfplatten und Verschraubungen an den
vorgenannten Wangenträgern Breite ca. 100 cm, Tiefe ca.
27 cm. Stufen aus Gitterrosten mit Maschenweite (30x30
mm) nach DIN 24531 nach statischer Erfordernis.

Zwischenpodeste:
Zwischenpodest bestehend aus rutschsicheren
Gitterrostkonstruktion (Schweißpressroste) mit
umlaufendem L Winkelrahmen 30/30/3 mm, gelochter
Antrittskante,
rutschhemmenden gezahnten Tragstäben Maschenweite 30/30
mm, Befestigung mit geeigneten
Anschraubwangen/Kopfplatten und Verschraubungen an den
vorgenannten Wangenträgern, zusätzlich lagernd auf 2 x
UPN 280 Profilen B = 1200 mm

Alle Verbindungen und Befestigungen nach statischer
Berechnung. Die Dimensionierung aller Profile der
Treppenkonstruktion erfolgt nach statischen
Anforderungen durch den AN.
Liefern und Montieren einschl. aller Nebenarbeiten und
aller erforderlichen Anschlüsse und Eckverbindungen.

Alle Bauteile feuerverzinkt Korrosivitätskaterogie C 3,
mit Korrosionsschutz, herstellen durch Feuerverzinken
(Stückverzinken) gemäß DIN EN ISO 1461.
Für tragende feuerverzinkte Metall-und Stahlbauteile im
bauaufsichtlich geregelten Bereich gelten die
Anforderungen der
DASt-Richtlinie 022 Feuerverzinken von tragenden
Stahlbauteilen. Zusätzlich ist die DIN EN ISO 14713-2
anzuwenden.
Die gesamte Konstruktion ist feuerverzinkungsgerecht zu
konstruieren und zu fertigen.
Alle Verbindungsmittel (Schrauben, Muttern usw.)
feuerverzinkt gemäß DIN EN ISO 10684.

Gesamte Treppenanlage entsprechend Leistungsbeschrieb
fertigen, anliefern, und vor Ort benutzerfertig
montieren. Sämtliche Verbindungs-, Befestigungs- und
Verstärkungsmittel sind bei der Preisbildung zu
berücksichtigen.
Abrechnung erfolgt als 1 Stück Treppe.
Menge: 1,000 St

**36.02.0020 Rahmenprofile QRO 250/12,5 S235**
Rahmenprofile QRO 250/12,5 S235

Stahlprofile der Rahmen bestehend aus Stützen und
Dachriegel liefern und montieren,
teilweise geneigt, inkl. Steifen, Kopfplatten und
Bohrungen
Verbindungen geschraubt und geschweißt, einschließlich
der hierfür erforderlich werkseitigen und örtlichen
Schweißungen und Bohrungen, sowie sämtlicher
Verbindungsmittel,
Stützen mit Fußplatte auf Stahlbetonfundament
aufgedübelt
in diversen Längen und mit folgendem Profil:
QRO 250/12,5
Stahlsorte EN 10027-1: S 235 JR (St37-2)

Sämtliche Stahlteile werkseitig mit Korrosionsschutz
versehen, Bereiche von örtlichen Schweißungen sowie
Fehlstellen nach Montage vor Ort ausgebessert
Menge: 6707,000 kg

**36.02.0030 Querträger IPE 400 S235**
Querträger IPE 400 S235

Stahlprofile als Querträger der Vertikalverbände und
zur Auflagerung der Wangen.
liefern und montieren, horizontale eingebaut, inkl.
Steifen, Kopfplatten und Bohrungen, Verbindungen
geschraubt und geschweißt, einschließlich der hierfür
erforderlich werkseitigen und örtlichen Schweißungen
und Bohrungen, sowie sämtlicher Verbindungsmittel,
mit folgendem Profil:
IPE 400 Stahlsorte EN 10027-1: S 235 JR (St37-2)

Sämtliche Stahlteile werkseitig mit Korrosionsschutz
versehen, Bereiche von örtlichen Schweißungen sowie
Fehlstellen nach Montage vor Ort ausgebessert
Menge: 1850,000 kg

**36.02.0040 Zulage Querträger IPE 400 S235**
Zulage Querträger IPE 400 S235

Zulage zur Vorposition, allerdings mit biegesteifem
Anschluss der Querträger an die QRO-Stützen im Bereich
der gestalterisch nicht möglichen Vertikalauskreuzung
(an 2 Trägern erforderlich,entspricht 4 Anschlüssen)
Menge: 4,000 St

**36.02.0050 Treppenwangen und Querverbindungen U280 S235**
Treppenwangen und Querverbindungen U280 S235
Treppenwangen und Querverbindungen U280 S235
Stahlprofile als Treppenwangen und Querverbindungen
liefern und montieren,
horizontal und in Treppenneigung eingebaut, an Stützen
und Querträger befestigt, inkl. Steifen, Kopfplatten
und Bohrungen.
Verbindungen geschraubt und geschweißt, einschließlich
der hierfür erforderlich werkseitigen und örtlichen
Schweißungen und Bohrungen, sowie sämtlicher
Verbindungsmittel, in diversen Längen und mit folgendem
Profil:
U 280 Stahlsorte EN 10027-1: S 235 JR (St37-2)
Sämtliche Stahlteile werkseitig mit Korrosionsschutz
versehen, Bereiche von örtlichen Schweißungen sowie
Fehlstellen nach Montage vor Ort ausgebessert
Menge: 4214,000 kg

**36.02.0060 Vertikalverbände und Zugstange Rundstab 30mm S235**
Vertikalverbände und Zugstange Rundstab 30mm S235

Rundstäbe als Diagonalstäbe der Vertikalverbände sowie
als Zugstange für die oberste Podestebene liefern und
montieren,
an Stützen und Querträger bzw. an der Treppenwange
befestigt, inkl. Steifen, Kopfplatten, Bohrungen,
Gewinde einschneiden,
Verbindungen geschraubt und geschweißt, einschließlich
der hierfür erforderlich werkseitigen und örtlichen
Schweißungen und Bohrungen, sowie sämtlicher
Verbindungsmittel, in diversen Längen und mit folgendem
Profil:
Rundstab D=30mm (Vollquerschnitt)
Stahlsorte EN 10027-1: S 235 JR (St37-2)

Sämtliche Stahlteile werkseitig mit Korrosionsschutz
versehen, Bereiche von örtlichen Schweißungen sowie
Fehlstellen nach Montage vor Ort ausgebessert
Menge: 300,000 kg

**36.02.0070 Gitterroststufen MW 30/30**
Gitterroststufen MW 30/30

Liefern und zwischen den Treppenwangen einbauen:

Gitterroststufe bestehend aus Trittfläche aus
Pressrosten, einer Antrittskante und gelochten
Seitenplatten.

Gitterroststufen MW 30 x 30 mm mit
SicherheitsantrittskanteFertigung DIN 24531
Feuerverzinkung DIN EN ISO 1461
Bemessung nach RAL-GZ 638 oder DIN EN 1991-1-1
Verschraubung: M 12 Güte 8.8 feuerverzinkt ISO 4014

Trittfläche ca  270 mm Stufenlänge ca. 1,00 m
Trittstufen/Treppenstufen pro Lauf aus rutschsicheren
Gitterrostkonstruktion (Schweißpressroste) mit
umlaufendem Rahmen, gelochter Antrittskante,
rutschhemmenden gezahnten Tragstäben Maschenweite 30/30
-
mm, Befestigung mit geeigneten
Anschraubwangen/Kopfplatten und Verschraubungen an den
vorgenannten Wangenträgern bzw U Profilen befestigen.
Menge: 50,000 St

**36.02.0080 Gitterrostbelag MW 30/30 Zwischenpodeste und Podeste**
Gitterrostbelag MW 30/30 Zwischenpodeste und Podeste

Der Belag der Treppen-Podeste wird aus rutschsicheren
Stahlgitterrosten (Schweißpressroste) mit umlaufendem
Rahmen und rutschhemmenden gezahnten Tragstäben,
Maschenweite 30/30-mm hergestellt.

Zwischenpodestflächen variieren:
2 x ca. b/l = 1.200/1.200-mm,
4 x ca. b/l = 1.200/1.500-mm,
6 x ca. b/l = 1.200/2.400-mm,
Podestflächen varrieren:
 8 x ca. b/l = 1.200/1.500-mm,
 4 x ca. b/l = 1.500/1.500-mm,

Die Dimensionierung aller Profile der
Treppenkonstruktion erfolgt nach statischen
Anforderungen durch den AN..
Gesamte Treppenkonstruktion inklusive aller Verbindungs
-
und Befestigungsmittel, alle Schrauben in Edelstahl,
alle Stahlteile verzinkt Korrosivitätsklasse C 3.
Gesamte Konstruktion fix und fertig montiert. Alle
Baustellenverbindungen verschraubt!
Menge: 51,000 m2

**36.02.0090 Geländer Podeste und Zwischenpodeste**
Geländer Podeste und Zwischenpodeste

Lieferung und Montage von Treppen-Staketengeländer,
Treppenturm, Einzellänge ca. 1,63-m;
Treppengeländer im Treppenturm nach Zeichnung und
örtlichem Aufmaß herstellen
und am Rand des Treppenpodests montieren.
Das Treppengeländer besteht aus folgenden
Einzelelementen mit den Abmessungen ca. 1,63/1,03-m
Geländerhöhe mindestens 1,0-m über Belag/Vorderkante
Stufe Geländerkonstruktion aus folgenden Bauteilen:
-  Untergurt/Grundprofil in der Neigung des
Treppenlaufs
- Befestigung  am Treppenlauf über Bohrungen am
Untergurt und Treppenlauf. Befestigungsabstand nach
Statik

Verschraubung bündig in Senklochbohrungen bzw. nach
statischen Erfordernissen.
- Obergurt und Untergurt aus Flachstahl b/t =60/20-mm,
- Geländerfüllung aus vertikalen zwischen Unter- und
Obergurt eingeschweißten Flachstahlprofilen 60/10-mm,
Abstand der Flachstähle ca. 110-mm, Höhe
Geländerfüllung ca. 1,00-m
-

7 x 1,63 m x 1,03 m = 11,76 m²
1 x 2,76 m x 2,25 m = 6,21 m²

Die Schweißnähte der Geländerkonstruktion sind zu
verschleifen., aus sämtliche Geländer als
Stahlkonstruktion S 235, feuerverzinkt
Korrosivitätsklasse C 3. Montage im Außenbereich .
Menge: 18,000 m2

**36.02.0100 Treppengeländer an den Treppenläufen Horizontal + Schräg**
Treppengeländer  an den Treppenläufen Horizontal +
Schräg

Lieferung und Montage von Treppen-Staketengeländer,
Treppenturm, Einzellänge unterschiedlich.
Treppengeländer im Treppenturm nach Zeichnung und
örtlichem Aufmaß herstellen und am Rand des
Stahltreppenlaufs montieren.
Die Stahltreppenläufe sind unterschiedlich lang Das
Treppengeländer besteht aus folgenden Einzelelementen
mit den Abmessungen

Gerader Verlauf: ca. Masse
Lauf 2: 1,30 m x 1,03 m
Lauf 4 1,30 m x 1,03 m
Lauf 5:  1,36 m x 1,03 m
Lauf 6: 1,30 m x 1,03 m
Lauf 7:  1,36 m x 1,03 m
Lauf 8: 1,60 m x 1,03 m

Schräger Verlauf: ca. Masse
Lauf 1  1,95 m x 1,03 m
Lauf 2: 2,44 m x 1,03 m
Lauf 3 4,03 m x 1,03 m
Lauf 4: 2,44 m x 1,03 m
Lauf 5 2,47 m x 1,03 m
Lauf 6 2,44 m x 1,03 m
Lauf 7: 2,47 m x 1,03 m
Lauf 8 2,13 m x 1,03 m

Das Geländer wird 1 x horizontal abgewinkelt.
Geländerhöhe mindestens 1,0-m über Belag/Vorderkante
Stufe
Geländerkonstruktion aus folgenden Bauteilen:
-  Untergurt/Grundprofil in der Neigung des Treppenlauf
- Befestigung  am Treppenlauf über Bohrungen am
Untergurt und Treppenlauf. Befestigungsabstand nach
Statik
Verschraubung bündig in Senklochbohrungen bzw. nach
statischen Erfordernissen.
- Obergurt und Untergurt aus Flachstahl b/t =60/20-mm,
dem Verlauf der Treppe folgend,
- Geländerfüllung aus vertikalen zwischen Unter- und
Obergurt eingeschweißten Flachstahlprofilen 60/10-mm,
Abstand der Flachstähle ca. 110-mm
Höhe Geländerfüllung > 1,00-m (senkrecht gemessen ab VK
Treppenstufe.
Die Schweissnähte der Geländerkonstruktion sind zu
verschleifen, sämtliche Geländer als Stahlkonstruktion
S 235 JR (St37-2), feuerverzinkt Korrosivitätsklasse C
3, Montage im Außenbereich.
Menge: 30,000 m2

**36.02.0110 Treppengeländer an der Außenseite Treppenläufen schräg liefern und ...**
Treppengeländer an der Außenseite Treppenläufen schräg
liefern und montieren

wie vor jedoch wird das Außengeländer nur an Lauf 4,6
und 8 angebracht .

Gerader Verlauf: ca. Masse

Lauf 4 0,66 m x 1,03 m
Lauf 4:  0,44 m x 1,03 m
Lauf 6: 0,66 m x 1,03 m
Lauf 6:  0,44 m x 1,03 m
Lauf 8: 0,66 m x 1,03 m
Lauf 8: 0,66 m x 1,03 m

Schräger Verlauf: ca. Masse

Lauf 4: 2,44 m x 1,03 m
Lauf 6 2,44 m x 1,03 m
Lauf 8 2,13 m x 1,03 m
Menge: 11,000 m2

#### Titel 36.03 T 03 DETAILAUSBILDUNG

**36.03.0010 Anschluss Stahlturm an Holzbau**
Anschluss Stahlturm an Holzbau

nach Detail Statik DT 101-103 und DT 204-205  auf
Grundlage der statischen Angaben  an bauseitigen
Anschluss des Holzbaus, Anschluß  mit Fahnenblech
welches am QRO 250 x 250 x 12,5 mm angeschweißt ist
nach statischen Erfordernissen für den Stahlbau liefern
und vor Ort benutzerfertig herstellen und montieren.
Alle erforderlichen Stahlbauteile oder dergleichen sind
in den Einheitspreis einzurechnen.
Ebenso benötigte Hebezeuge und Sicherungsmaßnahme für
die Montage und/oder Montagezwischenzustände. Die
bauseitigen Anschlüsse sind vor Montage aufzumessen.

Vorkommens Details im Bauwerk:
Turmbereich 7 Stk.

Angrenzende Bauteile
An den Knotenpunkt schließen folgende Bauteile an:
je 1x Fahnenblech 1x Blech S235 b/h/t=150/200/15mm  mit
Bohrung in Langloch  15 mm vertikal & runde Löcher
horizontal l bauseits

Detailbestandteile je Details
1 x Fahnenblech mit Bohrung 15 mm,, Abmessungen nach
statischer Erfordernis. am QRO 250 x 250 x 12,5 mm
angeschweißt
Verschraubung M 12-10.9 bzw. nach Statischen
Erfordernissen.

Darstellung gem. Detailplan NFM-TWP-D-DT-X1-A-V
Menge: 7,000 St

**36.03.0020 Stahlrahmen an Fundament**
Stahlrahmen an Fundament

Anbindung der Stahlstützen an Stahlbetonbodenplatte:

nach  Statik 9.1.3.2.1  auf Grundlage der statischen
Angaben liefern und vor Ort benutzerfertig herstellen
und montieren. Die Hohlräume unter den Grundplatten
werden mit geeignetem schwindfreien Mörtel unterfüttert
und die Mörtelfuge
sauber als Sichtfuge abgezogen. Alle erforderlichen
Stahlbauteile oder dergleichen sind in der
Einheitspreis einzurechnen.
Ebenso benötigte Hebezeuge und Sicherungsmaßnahme für
die Montage und/oder Montagezwischenzustände

Ankerplatte  z.B. 400 x 400 x 20 mm  S 235 JR (St37-2)
bzw. nach statischen Erfordernissen
an QRO 250,0 mm x 250,0 mm x 10,0 mm  angeschweißt:
mit 4 vorgebohrten Ankerlöchern d=18 mm
Dübeltyp und Größe:  4 x  HST4-R M16x125 5-25 aus
Rostfreiem Stahl, Verankerungstiefe ca. 65 mm bzw. nach
statischen Erfordernissen

Untergrund Stahlbetonbodenplatte C 25/30
Anschlus liefern und benutzerfertig herstellen.
Menge: 4,000 St

**36.03.0030 Anschlagöse**
Anschlagöse

Lieferung und Montage einer Anschlagöse gelenkig an
Stahlstütze angeschweißt für Abseilübungen, Edelstahl,
Tragfähigkeit ca. 6,7 t

nach Planangaben und Zulassung liefern und an den
Stahlstützen des Übungsturm anschweißen.

Geprüft und zertifiziert durch die DGUV.
Grundplatte und Schaft aus Stahl VLBS
Anschweißbock bestehend aus gut schweißbarem Werkstoff
S355J2+N (St 52-3N) geschmiedet mit  Feder zur
Geräuschdämpfungeinsetzbar bis -20° C, Aufhängebügel
180° schwenkbar

Angeschweißt an den Stahlstützen, mit.
Schweißnaht HV 12+4 nach Herstellervorschrift.
Innendurchmesser Öse ca. 50/80-mm

Anschlagöse wie beschrieben nutzerfertig montieren.
2 Ösen pro Anleiterhöhe angeschweißt am  QRO 250/12,5 S
235

auf 1,20 m Höhe ab OK Podest
Menge: 6,000 St

#### Titel 36.04 T 04 STUNDENLOHNARBEITEN

*Hinweis*
Bei Stundenlohnarbeiten werden Löhne einschließlich
aller Zuschläge für Gemeinkosten, Gewinn, Wagnis,
Sozialabgaben, Vorhaltung aller Kleingeräte, Werkzeuge
und Gerüste bis zu einem Wert von _ 400,- verrechnet.
Reine Aufsicht führende Personen dürfen nicht mit
verrechnet werden, sie sind in den vorgenannten
Zuschlägen enthalten. Die Arbeiten und die Gründe sind
der Bauleitung vor Beginn anzuzeigen und durch diese
genehmigen zu lassen. Die Rapporte sind täglich zu
schreiben und zur Unterschrift vorzulegen, wobei die
Arbeitskräfte namentlich mit Berufs- und
Qualifikationsbezeichnung aufzuführen sind.

Die Vergütung erfolgt nur bei Vorlage von
entsprechenden, von der Bauleitung gegengezeichneten
Rapporten.

**36.04.0010 Stundenlohn für Vorarbeiter, Facharbeiter und**
Stundenlohn für Vorarbeiter, Facharbeiter und
Gleichgestellte.
Menge: 15,000 h

**36.04.0020 Stundenlohn für Helfer, Werker und Gleichgestellte.**
Menge: 15,000 h

**36.04.0030 Transporter für Tagelohnarbeiten incl. Gefahrene Kilometer**
Menge: 5,000 h

**36.04.0040 Stahlprofile (I, U, C) Gewicht = bis 30-kg/m;**
Menge: 25,000 kg

**36.04.0050 Klebeanker + M-12er Edelstahlschrauben bis l= 100-mm;**
Menge: 10,000 St

USt %: 19,00
